# Impermeabilització de llosa de fonamentació, amb làmines asfàltiques

- Propietat de l'arxiu: CYPE Ingenieros S.A.
- Format: FIEBDC-3/2016
- Programa: Generador de preus de la construcció. CYPE Ingenieros, S.A.
- Data: 30/09/2024
- Divisa: EUR
- Costos indirectes: 3 %
- IVA: 21 %

## N Aïllaments e impermeabilitzacions

### NI Impermeabilitzacions

#### NIC Fonamentacions

**NIC011** m² Impermeabilització de llosa de fonamentació, amb làmines asfàltiques.
Impermeabilització de llosa de fonamentació, amb làmina de betum modificat amb elastòmer SBS, LBM(SBS)-48-FP, Polydan 48 P Parking "DANOSA", amb armadura de feltre de polièster no teixit de 180 g/m², acabat en una cara amb geotèxtil, de superfície no protegida, totalment adherida al suport amb bufador, col·locada amb cavalcaments a la base de la llosa de fonamentació, sobre una capa de formigó de neteja, prèvia emprimació amb emulsió asfàltica aniònica amb càrregues tipus EB Maxdan Caucho, "DANOSA", i protegida amb una capa antipunxonament de geotèxtil de polipropilè-polietilè, Danofelt PP 125 "DANOSA", (125 g/m²), preparada per a rebre directament el formigó de la llosa de fonamentació. Inclús banda de reforç de làmina de betum modificat amb elastòmer SBS, LBM(SBS)-30-FP, E 30 P Elast "DANOSA", per a la resolució del perímetre.
Criteri de valoració econòmica: El preu no inclou la capa de formigó de neteja.
Inclou: Neteja i preparació de la superfície. Aplicació de la capa d'emprimació. Col·locació de la banda de reforç. Col·locació de la làmina asfàltica. Col·locació del geotèxtil. Resolució de punts singulars.
Criteri d'amidament de projecte: Superfície mesurada segons documentació gràfica de Projecte.
Criteri de mesura d'obra: Es mesurarà la superfície realment executada segons especificacions de Projecte, incloent els lliuraments i els solapes.

| Codi | Ut | Descripció | Rendiment | Preu | Import |
|---|---|---|---|---|---|
| mt14ied010d | kg | Emulsió asfàltica aniònica amb càrregues tipus EB Maxdan Caucho, "DANOSA", segons UNE 104231. (material) | 0.5 | 2.93 | 1.465 |
| mt14ldn010bl | m² | Làmina de betum modificat amb elastòmer SBS, LBM(SBS)-48-FP, Polydan 48 P Parking "DANOSA", massa nominal 4,8 kg/m², amb armadura de feltre de polièster no teixit de 180 g/m², acabat en una cara amb geotèxtil, de superfície no protegida. Segons UNE-EN 13707. (material) | 1.1 | 10.71 | 11.781 |
| mt14ldn100d | m | Banda de reforç de làmina de betum modificat amb elastòmer SBS, LBM(SBS)-30-FP, E 30 P Elast "DANOSA", de 32 cm d'amplada, acabada amb film plàstic termofusible en ambdues cares. (material) | 0.5 | 2.17 | 1.085 |
| mt14gsn010ja | m² | Geotèxtil no teixit sintètic, termosoldat, de polipropilè-polietilè, Danofelt PP 125 "DANOSA", amb una resistència a la tracció longitudinal de 9,4 kN/m, una resistència a la tracció transversal de 10 kN/m, una obertura de con a l'assaig de perforació dinàmica segons UNE-EN ISO 13433 inferior a 20 mm, resistència CBR a punxonament 1,56 kN i una massa superficial de 125 g/m². (material) | 1.1 | 1.21 | 1.331 |
| mo029 | h | Oficial 1ª aplicador de làmines impermeabilitzants. (mà d'obra) | 0.144 | 28.42 | 4.092 |
| mo067 | h | Ajudant aplicador de làmines impermeabilitzants. (mà d'obra) | 0.144 | 25.28 | 3.640 |
| % | % | Costos directes complementaris | 2 % | 23.394 | 0.468 |
|  |  | Costos directes |  |  | 23.862 |

Residus:
- col·locació: mt14ied010d Emulsió asfàltica aniònica amb càrregues tipus EB Maxdan Caucho, "DANOSA", segons UNE 104231; factor de residu 0.007
- col·locació: mt14ldn010bl; factor de residu 0.0462888
- col·locació: mt14ldn100d; factor de residu 0.07
- col·locació: mt14gsn010ja; factor de residu 0.07

## Recursos

**mt14ied010d** kg Emulsió asfàltica aniònica amb càrregues tipus EB Maxdan Caucho, "DANOSA", segons UNE 104231
Dades tècniques: Cost energètic 31.940 MJ; Emissió de CO2 0.230 kg; Codi LER 17 03 02; Massa de l'element 1 kg; Volum 0.001 m3

**mt14ldn010bl** m² Làmina de betum modificat amb elastòmer SBS
Dades tècniques: Cost energètic 118.621 MJ; Emissió de CO2 2.322 kg; Codi LER 17 03 02; Massa de l'element 4.8 kg; Volum 0.0048 m3
Residus:
- embalatge: re170203 Plàstic. (component de residu); rendiment 0.064 kg; Codi LER 17 02 03; Massa de l'element 1 kg; Volum 0.001667 m3

**mt14ldn100d** m Banda de reforç de làmina de betum modificat amb elastòmer SBS
Dades tècniques: Cost energètic 24.430 MJ; Emissió de CO2 0.499 kg; Codi LER 17 03 02; Massa de l'element 0.96 kg; Volum 0.00096 m3
Residus:
- embalatge: re170203 Plàstic; rendiment 0.02 kg

**mt14gsn010ja** m² Geotèxtil no teixit sintètic
Dades tècniques: Cost energètic 14.790 MJ; Emissió de CO2 0.513 kg; Codi LER 17 06 04; Massa de l'element 0.125 kg; Volum 0.000208 m3
Residus:
- embalatge: re170203 Plàstic; rendiment 0.024 kg
