# Cobertura de teules asfàltiques

- Propietat de l'arxiu: CYPE INGENIEROS, S.A.
- Format: FIEBDC-3/2002
- Divisa: EUR
- Costos indirectes: 3.00 %
- IVA: 21.00 %

## Q Cobertes

### QU Components de cobertes inclinades i corbes

#### QUS De teules asfàltiques

**QUS010** m² Cobertura de teules asfàltiques.
Cobertura de teules asfàltiques rectangulars, fixades mecànicament al suport, prèvia aplicació d'emulsió asfàltica aniònica amb càrregues tipus EB en perímetre i punts singulars, a coberta inclinada, amb un pendent del 45% al 175%. Inclús claus per a la fixació de les teules asfàltiques.
Criteri de valoració econòmica: El preu no inclou la resolució de punts singulars ni les peces especials de la cobertura.
Inclou: Emprimació de la superfície suport de la cobertura, en perímetre i punts singulars. Fixació de les teules asfàltiques.
Criteri d'amidament de projecte: Superfície mesurada en veritable magnitud, segons documentació gràfica de Projecte.
Criteri de mesura d'obra: Es mesurarà, en veritable magnitud, la superfície realment executada segons especificacions de Projecte.

| Codi | Ut | Descripció | Rendiment | Preu | Import |
|---|---|---|---|---|---|
| mt13tag010a | m² | Teula asfàltica rectangular, segons UNE-EN 544. (material) | 1.100 | 16.29 | 17.92 |
| mt13piz050 | kg | Elements de subjecció d'acer inoxidable (claus, ganxos, puntes, etc.). (material) | 0.050 | 3.42 | 0.17 |
| mt14iea020c | kg | Emulsió asfàltica aniònica amb càrregues tipus EB, segons UNE 104231. (material) | 0.050 | 3.30 | 0.17 |
| mo020 | h | Oficial 1ª construcció. (mà d'obra) | 0.270 | 29.67 | 8.01 |
| mo077 | h | Ajudant construcció. (mà d'obra) | 0.270 | 26.39 | 7.13 |
| % | % | Costos directes complementaris | 2 % | 33.40 | 0.67 |
|  |  | Costos directes |  |  | 34.07 |
